# Fenster
Angebotsaufforderung (GAEB 90, DA83)
Währung: EUR

## Biefangstr.94-98, Hegerfeldstr.116-122,
Datum: 18.06.24

*Hinweis*
Bauvorhaben:  Oberhausen,
  Heegerfeldstr. 116, 118, 120, 122
  Biefangstr. 94, 96, 98

Gewerk:  Fensterbau

Angaben zum Bauwerk:  insges. 7 Häuser mit je 6 WE
  EG +  2 Obergeschosse

Beginn:  Voraussichtlich August 2024
Fertigstellung:  Voraussichtlich Februar 2025
  Es werden zusätzlich
Wärmedämmmaßnahmen durchgeführt.  Die
Fenstermontage erfolgt jeweils vorab.

Der Ablauf der Arbeiten findet analog der vorherigen
Baubesprechung statt.
Die Einhaltung eines Bauzeitenplans ist ZWINGEND
vorgeschrieben.

Die Arbeiten mancher Gewerke werden entsprechend vor
oder nach der bauseitigen Gesrüststellung durchgeführt

*Hinweis*
Technische Vorbemerkungen für Fenster mit erhöhtem
Wärmeschutz!

VOB: Neben den allgemeinen Vertragsbedingungen und
diesen technischen Vorbemerkungen gilt die VOB (Teil B,
C), neueste Fassung.

Normen/Richtlinien: Angegebene bzw. zitierte Normen,
Richtlinien und Verordnungen gelten jeweils in ihrer
aktuellen Ausgabe bzw. deren Ersatzwerke.

Statische Anforderungen:  Die Fensterkonstruktion muss
so am Baukörper befestigt werden, dass alle auf sie
einwirkenden Kräfte in den Baukörper abgeleitet werden.
Zusätzliche Lasten aus dem Baukörper dürfen nicht vom
Fenster aufgenommen werden.

Unter den angenommenen Beanspruchungen darf sich die
Konstruktion nicht mehr als 1/300 bzw. 1/200 der Länge,
maximal jedoch 15 mm durchbiegen. Die Durchbiegung der
einzelnen Verglasungen zwischen den Scheibenkanten darf
nicht über 8mm liegen.

- DIN 1055 Teil 3:  Eigen und Nutzlasten für
Hochbauten
- DIN 1055 Teil 4:  Windlasten
- DIN EN 12210: Fenster und Türen -
Widerstandsfähigkeit bei Windlast - Klassifizierung
- DIN EN 12211: Fenster und Türen -
Widerstandsfähigkeit bei Windlast - Prüfverfahren

Wärme- und Feuchtigkeitsschutz:
Für die Anforderungen an den Wärmeschutz gelten:
- DIN 4108 Teil 2: Mindestanforderungen an den
Wärmeschutz,
- DIN 4108 Teil 3: Klimabedingter Feuchteschutz;
Anforderungen, Berechnungsverfahren und Hinweise für
Planung und Ausführung
- DIN 4108 Beiblatt 2: Wärmebrücken - Planungs- und
Ausführungsbeispiele
- DIN EN ISO 10211: Wärmebrücken im Hochbau -
Wärmeströme und Oberflächentemperaturen
- Energieeinsparverordnung (EnEV) von 10/2009 (gültig
seit 01. Oktober 2009)
- DIN EN 10077 Teil 1und Teil 2: Wärmetechnisches
Verhalten von Fenstern, Türen und Abschlüssen
  (U-Wert-Berechnung bzw. -Tabellen)
- DIN EN 12412 Teil 2: Wärmetechnisches Verhalten von
Fenstern, Türen und Abschlüssen
(Meßung Rahmen)
- DIN EN 12412 Teil 4: Wärmetechnisches Verhalten von
Fenstern, Türen und Abschlüssen
(Meßung Rollladenkästen)
- DIN EN ISO 12567 Teil 1: Wärmetechnisches Verhalten
von Fenstern und Türen
(Meßung Fenster)

Die mit der EnEV 2009 festgelegten, für beheizte
Wohnräume geltenden, Mindestanforderungen an die
U-Werte für Fenster und Verglasungen bei der Sanierung
sind einzuhalten (Anlage 3).
-  Sie betragen: Uw  £  1,3 W/ (m² K); Ug £ 1,1 W/ (m²
K)
-  Bei Sonderverglasungen (z. B. Schallschutz,
Einbruchhemmung) dürfen die Werte von:
Uw  £ 2,0 W/ (m² K); Ug £ 1,6 W/ (m² K) nicht
überschritten werden.
Die Einwirkung von Schlagregen und Tauwasser ist so zu
begrenzen, dass Schäden vermieden werden, z. B.
unzulässige Minderung des Wärmeschutzes.

Schallschutz:
Für den Schallschutz gelten DIN 4109, sowie DIN EN
20140, DIN EN 717.
Anschlüsse zwischen Fenster (Türen) und Baukörper sind
unter Beachtung der Anforderungen an die Schalldämmung
der Fenster (Türen) auszubilden.
Alu-Fensterbänke und Blechverkleidungen sind zu
entdröhnen. Hier ist auch die DIN 18360 zu beachten.

Einbruchhemmung:
Für die Einbruchhemmung gelten DIN EN 1627
(Anforderungen und Klassifizierung), DIN EN 1628-1630
(Prüfverfahren), DIN EN 356 (einbruchhemmende
Verglasung), sowie Aushebelschutz-Richtlinien.
Die Einstufung in die Widerstandsklassen der Verglasung
(P1 bis P8) ist durch einen gültigen Prüfbericht
nachzuweisen.
Die Einstufung in die Widerstandsklassen RC 1 bis RC 6
ist durch einen gültigen Prüfbericht nachzuweisen.
Für angrenzende Bauteile müssen ebenfalls Anforderungen
nach DIN EN 1627 zugrundegelegt werden.
Nichttransparente Ausfachungen nach DIN EN 356.

Barrierefreies Bauen
Für die Planung von barrierefreien Wohnräumen, soweit
notwendig bzw. gefordert,  sind die Vorgaben der Normen
DIN 18024, DIN 18025 und DIN 18040 einzuhalten.

Umwehrungen
Die Vorgaben für Absturzsicherung und Umwehrung sind
den jeweiligen Landesbauordnungen der Länder (LBO) zu
entnehmen.

Recycling:
Es werden nur Fenster/Tür-Systeme bewertet, die eine
Entsorgung mit anschließendem Recycling gewährleisten.
Altfenster und Profilreste müssen aufgearbeitet,
stofflich getrennt und wiederverwertet werden.
Ein Nachweis ist auf Verlangen der Bauleitung
vorzulegen.

Ü-Zeichen im Fensterbau:
Für Fenster, Türen und Aufsatzrollladen ist vom
Auftragnehmer ein Übereinstimmungsnachweis zu führen
und die Produkte (z.B. im Lieferschein) sind mit dem
Ü-Zeichen zu kennzeichnen.

Hierzu ist eine werkseigene Produktionskontrolle
notwendig. Betriebe, die das RAL-Gütezeichen führen
und/oder nach ISO 9000 zertifiziert sind, erfüllen
diese Voraussetzung automatisch.

Schlagregen- und Fugendurchlässigkeit:
Schlagregendichtheit und Fugendurchlässigkeit müssen
entsprechend der DIN EN 12207 / 12208 ausgeführt
werden. Der Widerstand bei Windlast muss den Normen DIN
EN 12210 und DIN 12211 entsprechen.

PVC-U:
Es sind nur Kunststoffprofile aus
Qualitätsmarkenrohstoffen auf der Basis eines
weichmacherfreien, hochschlagzähen
Polyvinylchlorids(PVC-U) zugelassen. Diese können
sowohl vollständig aus Frischmaterial bestehen als auch
aus einem Recyclatkern, wenn dieser in Coextrusion
hergestellt und umlaufend durch PVC-U Frischmaterial
abgedeckt ist.

Die Formmasse für Frischmaterial muss in den
Materialeigenschaften min. dem Typ:
-  ISO 1163-PVC-U, EDLP,082-25-T23, entsprechen.

Für die Qualität der Kunststoffprofile gilt die RAL
Güte- und Prüfbestimmung  Abschnitt1  RAL-GZ 716/1.
Die Hauptprofile müssen den Anforderungen der Klasse A
entsprechen.

Metallteile:
Alle Aussteifungen müssen aus sendzimirverzinkten Stahl
sein, mit einer Mindestwandstärke
s ³ 1,5 mm. Die Güte der Stahlprofile muß den
Bezeichnungen mit DX51D+Z150-N-A entsprechen. Es gelten
hierfür die Normen DIN EN 10346, DIN EN 10162 und für
Toleranzen DIN EN 10143.

Dichtungen:
Außendichtungen zwischen Blend- und Flügelrahmen,
sowie zwischen Glas und Glasleiste müssen systemgerecht
sein.
Es dürfen nur vom Systemhersteller zugelassene
Dichtungen verwendet werden.
Qualitätsstandard:
Es dürfen nur Profilsysteme angeboten werden, die den
Güte- und Prüfbestimmungen gemäß RAL-Richtlinien GZ
716/1 entsprechen.
Alle Hauptprofile müssen mit dem Prüfzeichen der
Gütegemeinschaft (QKE) gekennzeichnet sein.
Entsprechende und gültige Prüfzeugnisse sind auf
Verlangen vorzulegen.

Prüfnachweise müssen auf die geforderten
Beanspruchungen ausgestellt sein.
Die zum Einsatz kommende Flügelgröße muss in
Abhängigkeit von der Beanspruchung den
Verarbeitungsrichtlinien des Systemgebers entsprechen
und durch Eignungsprüfungen (Systemprüfung)
nachgewiesen werden.

Profilausbildung:
Alle Basisprofile müssen als 5-Kammerprofile
ausgebildet sein. Die äußeren und inneren Sichtflächen
müssen nach RAL 3 mm (Klasse A) und die Profiltiefe
muss min. 70mm betragen.
Die Befestigung aller Beschlagteile muss durch min.
zwei PVC-Wandungen erfolgen.
Blend- und Flügelrahmenfalze müssen nach Vorschrift
entwässert, Glasfalze zusätzlich belüftet werden.
Entwässerungsschlitze müssen min. 6 x 30 mm groß und
entsprechend den Richtlinien angeordnet sein. Ein
öffnen der Verstärkungskammer ist nicht zulässig.
Entwässerungsöffnungen in den Sichtflächen sollen durch
PVC-Kappen abgedeckt werden.

Rahmenverbindungen:
Bei geschweißten Rahmenverbindungen muss die Nahtgüte
der Eck- und T-Stöße den Werten der
RAL-Gütebestimmungen entsprechen.
Eckverbindungen sind im Press-Stumpf-Schweißverfahren
herzustellen. Gehrungen müssen der Scheibenlast und den
funktionellen Belastungen dauerhaft standhalten.
Bei Riegel und Pfosten sind einwandfrei abdichtende
Schraubverbindungen zugelassen.

Beschläge:
Beschläge müssen nach DIN 18357 ausgebildet sein und
den Güte- und Prüfbestimmungen der Gütegemeinschaft
entsprechen. Die Prüfnachweise müssen auf die
geforderten Beanspruchungen und Flügelgröße ausgestellt
sein.

Eck-, Scherenlager und Rollzapfen müssen justierbar
sein. Das Ecklager muss den Flügel bei jeder Stellung
sicher führen und ein Aushebeln durch aufschlagende
Flügel verhindern. Die Ausstellschere muss sicher
verhindern, dass sich der Flügel bei einer
Fehlbedienung aushängt oder aufschlägt.

Bei Kippbeschlägen mit Gestänge muss zusätzlich eine
Sicherungsschere im Falz angebracht werden. Für
Drehbeschläge müssen die Scharniere und Lager im
Eckbereich angebracht werden und verstellbar sein.
Entsprechend der Flügelhöhe sind auf der Bandseite
ausreichend Verriegelungen zu montieren.

Balkon- und / oder Terrassentüren erhalten
Rollschnäpper und Zuziehgriff.
Fußpunktausführung bei Balkon- und/oder Terrassentüren
siehe Positionstext. Blendrahmenschwellen erhalten
einen Alu-Trittschutz.

Montage:
Der Ausgleich von Bewegungen durch
Temperaturveränderungen, Windlasten und
Bauwerksverformungen muss gewährleistet sein. Die
Befestigung muss mit auf das Mauerwerk abgestimmten
Durchsteckdübel oder Ankern, spannungsfrei erfolgen.

Der Befestigungsabstand von einer Ecke (Rahmen,
Pfosten, Sprosse) muss ca. 150 mm (bei weißen Profilen)
und ca. 250 mm (bei farbigen Profilen), der Abstand
zwischen den Befestigungspunkten darf max. 700 mm,
betragen.
Die Anbindung von zusätzlichen Bauteilen an das Fenster
ist nicht zulässig (z.B. Geländer)

Glasaufbau:
Es dürfen nur Glasscheiben verwendet werden, die im
Randverbund ein Herstellungsdatum und die technischen
Eigenschaften (z. B. U-Wert) aufweisen.
Mehrscheibenverglasungen müssen der
Beanspruchungsgruppe 5, nach DIN 18545, Teil 3,
(Verglasungstabelle vom Institut für Fenstertechnik in
Rosenheim) entsprechen.

Brüstungsscheiben sind raumseitig mit VSG auszuführen.
Zusätzliche Anforderungen siehe Ausschreibungstext.

Glaseinbau:
Für Verglasungsarbeiten gelten die
Verarbeitungshinweise der Glashersteller,

DIN 18361 (Verglasungsarbeiten)
DIN 18545 (Abdichten von Verglasungen,
Verarbeitungsrichtlinien der Dichtstoffhersteller,
Verarbeitungsrichtlinien der Profilhersteller).

Die Glasfalzhöhe muss mind. 24 mm betragen. Der
Falzgrund muss eben und ohne Vorsprünge ausgebildet
sein sowie eine vollflächige Auflage der Trage- und
Distanzklötze haben. Glasleisten müssen grundsätzlich
innen liegen, maßgenau eingepasst und konstruktiv so
ausgebildet sein, dass sie durchlaufend kraftschlüssig
einrasten.

Der Einbau von Paneelen erfolgt sinngemäß, ggf. mit
Falzverbreiterungsprofilen.
Scheibendicke, Dichtprofile und Glasleisten müssen
aufeinander abgestimmt sein.

Verklotzen:
Tragende Klötze müssen mind. 100 mm lang und gegen
Verrutschen gesichert sein. Trage- und Distanzklötze
sind entsprechend der Flügelöffnungsart, nach den
Richtlinien der techn. Beratungsstelle des
Glaserhandwerks Hadamar (Schritt 3), einzusetzen.

Grundsätzlich dürfen keine Holzklötze verwendet werden.
Zur Verwendung kommen nur Klötze aus weichmacherfreien
Kunststoffen.

Fugenabdichtung:
Die Anschlüsse zum Baukörper müssen den
bauphysikalischen Anforderungen gerecht werden, d. h.
die Normen zum Wärme-, Feuchtigkeits-, Schallschutz
sind einzuhalten. Die Abdichtung der Fuge muss einen
Dampfdruckausgleich zur Außenseite ermöglichen (somit
Abdichtung innen dichter als außen).

Raumseitige Fugen dienen umlaufend als Dampfbremse und
müssen verhindern, dass Feuchtigkeit zwischen Rahmen
und Wand eindringen kann.

Das Dichtsystem muss mit den angrenzenden Haftflächen
nach DIN 52452 verträglich sein. Die Vorschriften der
Dichtsystem-Hersteller sind zu berücksichtigen.

Bei Abdichtungen mit spritzbaren Dichtstoffen gelten
DIN 18540 und DIN 18545 Teil 2.
Eine Zweiflankenhaftung ist sicherzustellen, wobei
nichtsaugende Hinterfüllmaterialien einzusetzen sind.

Für die Abdichtungen mit vorkomprimierten Dichtbändern
sind die Herstellerangaben zu beachten.

Für Abdichtungen mit Abdichtungsfolie gilt DIN 18195.

PVC-Profile dürfen nicht mit bitumenhaltigen Stoffen in
Verbindung kommen, es dürfen nur kaltverschweißbare
Folien verwendet werden.

Objektbezogene Vorgaben:

Folgende Basiswerte sind zugrunde gelegt:

Hinweis: Die Felder sind vom Ausschreibenden vorzugeben
/ anzupassen.

Profilsystem:  _________________________________

Farbton außen Rahmen:
weiss_____________________________

Farbton innen Rahmen & Flügel:  weiss

Farbton außen Flügel:  weiss

Schallschutzklasse  IV (40- 45 dB) / oder keine
Anforderung

Einbruchhemmung nach DIN EN 1627:  RC 2 / keine
geprüfte Sicherheit

Wärmedurchgangskoeffizient Element:  = Uw-Wert 1.3
W/m² K

Wärmedurchgangskoeffizient Verglasung:  = Ug-Wert 1.1
W/m² K

Randverbund der Isolierglasscheibe:  Alu Kante oder
Warme Kante

Klassifizierung nach EN 12207-12210:  B3-7A-3

Schlüssel zur Klassifizierung:

B3  = Widerstandsfähigkeit bei Windlast nach DIN EN
12210
7A  = Schlagregensicherheit DIN EN 12208
3  = Luftdurchlässigkeit DIN EN 12207

Vom Bieter angebotenes Profilsystem:

Jedes gütegeprüftes Profil- und Beschlagsystem kann
angeboten werden, wenn die beschriebenen Kriterien
erfüllt sind.

Vom Bieter muss jedoch System und Serie angegeben und
der Profilquerschnitt (mit Zeichnung) dokumentiert
werden.

Profilsystem: ........................................
 Serie: .........................................

Vom Bieter angebotenes Beschlagsystem:

Dreh- und Drehkipp-Beschläge

Fabrikat:
...............................................
Serie: .........................................

Oberlicht-Kippbeschläge

Fabrikat:
...............................................
Serie: .........................................

Schwingfenster, Hebeschiebe- Hebeschiebekipp- und
PSK-Türen das

Fabrikat:
...............................................
Serie: .........................................

Vom Bieter angebotene Glasart:

Isolierverglasung

Fabrikat:
...............................................  Typ:
...........................................

Der Bieter:
(Datum, Stempel, Unterschrift)

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) TECHNISCHE VORBEMERKUNGEN
===============================

Für Angebot und Ausführung sind besonders zu beachten:

DIN 18299  Allgemeine Regelungen für Bauarbeiten je
der Art

DIN  4420  Arbeits- und Schutzgerüste

DIN 18350  Putz- und Stuckarbeiten

DIN 18363  Maler- und Lackierarbeiten

DIN 18451  Gerüstarbeiten

DIN 18540  Abdichten von Außenwandfugen im Hochbau mit
Fugendichtstoffen

DIN 18545-2  Abdichten von Verglasungen mit
Dichtstoffen

DIN 18550  Putz, Baustoffe und Ausführung,
Erläuterungen

DIN 55928  Korrosionsschutz von Stahlbauten durch
Beschichtung und
  Überzüge

DIN 55945  Lacke und Anstrichstoffe

DIN 50961  Zinküberzüge auf Eisenwerkstoffe

DIN 68800-3  Holzschutz - Vorbeugender chemischer
Holzschutz

in der jeweils aktuellen Fassung sowie

a) die Verarbeitungsvorschriften der Systemhersteller

b) die technischen Merkblätter des Bundesausschusses
Farbe und
Sachwertschutz

c) die aktuellen VDE- und VDI  Richtlinien, die
Vorschriften der
zuständigen Behörden (z. B. Bauaufsicht,
Gewerbeaufsicht, TÜV),
Berufsgenossenschaften und der Versorgungsbetriebe

d) Verordnung über Sicherheit und Gesundheitsschutz auf
Baustellen

-Der AN (Auftragnehmer) hat sämtliche Regelwerke aus
dem Bereich Arbeits-, Gesundheits- und Umweltschutz zu
beachten. Dies gilt insbesondere für die geltenden
Unfall-Verhütungsvorschriften (UVV),
Arbeitsstätten-Verordnung (ArbStättV) und das Abfall-
und Kreislaufwirtschaftsgesetz (AbfG/KrWG).

-Der AN hat den Nachweis auf Verlangen zu erbringen,
dass er für die bei der Baumassnahme beteiligten
Mitarbeiter das Arbeitsschutzgesetz (ArbSchG) umgesetzt
hat.

-Der AN hat den Nachweis auf Verlangen zu erbringen,
dass er die bei der Baumassnahme beteiligten
Mitarbeiter gemäss §7 der BGV A1 UVV "Allgemeine
Vorschriften" unterwiesen hat.

-Der AN hat den Nachweis auf Verlangen zu erbringen,
dass er nur zugelassene und geprüfte Maschinen und
Einrichtungen während der Baumassnahme einsetzt.

-Bei Notwendigkeit eines vom Sicherheits- und
Gesundheitsschutzkoordinator (SiGeKo) zu erstellenden
Sicherheits- und Gesundheitsschutzplans (SiGePlan) hat
der AN diesen unbedingt  zu berücksichtigen. Notwendige
Änderungen des SiGePlans sind mit dem SiGeKo
abzustimmen.

-Die Aufnahme der Tätigkeit ist dem SiGeKo mindestens
eine Woche vor Tätigkeitsaufnahme schriftlich
anzuzeigen.

Nebenleistungen und Vereinbarungen bei Putz-, Maler-
und Lackierarbeiten

Folgende Leistungen sind neben den Nebenleistungen in
die Einheitspreise einzukalkulieren, wenn in der
Leistungsbeschreibung keine eigene Position dafür
vorgesehen ist:

a) Augenscheinliche Überprüfung aller im Untergrund
eingesetzten Geländer-, Gitterstützen und sonstige
Verankerungen auf fachgerechte Überarbeitbarkeit.

b) Erschwernisse durch Vorhandensein von
Regenfallrohren oder sonstigen Leitungen werden nicht
vergütet.

c) Säuberung des Untergrundes von Staub und
Verschmutzung sowie von lose sitzenden Putz- und
Betonteilen durch Trocken - Reinigung.

d) Das Ausbilden, Aufstellen und wieder entfernen eines
geeigneten Auffangsystems zum Auffangen des anfallenden
Schmutzwassers bzw. der gesamten belasteten
Flüssigkeiten, z. B. Rinnensystem aus chemisch
resistentem Kunststoff oder Folienwannen mit
flüssigkeitsdichtem Anschluss zur Fassadenfläche bei
Nass  Reinigung. Schmutzwasseranlage für o. a.
Reinigungsarbeiten, mit Zusatzmittel / ohne
Zusatzmittel aufstellen und vorhalten zur Vorklärung
des anfallenden Schmutzwassers sowie der belasteten
Flüssigkeiten sowie die bei belasteten Flüssigkeiten
benötigten mobilen Abwasseranlagen, inkl. aller durch
den Betreiber der mobilen Abwasseranlage zu
erbringenden regelmässigen Prüf- und
Probeentnahmekosten, Bedienung der Anlage sowie
Einleitung des vorgeklärten Reinigungswassers in die
Kanalisation entsprechend den jeweils gültigen
Vorschriften. Die Anlage ist nach den jeweils gültigen
Ortsgesetzen bzw. örtlichen Richtlinien abgenommen und
wird entsprechend der Richtlinien `Fassadenreinigung`
durch geeignetes Fachpersonal bedient. Auffangen und
Lagern des Schmutzwassers sowie der gesamten belüfteten
Flüssigkeit in bruchfesten, fest verschliessbaren und
vor Missbrauch gesicherten Behältern bis zur Filterung,
Einleitung und Entsorgung.

e) Das farbige Absetzen eines Bauteils sowie das
Absetzen und Beschneiden von Fenster- und Türfaschen,
Bändern, Gesimsen, Nuten und Sockelflächen.

f) Das Einholen der Genehmigungen für Strassen- und
Bürgersteigabsperrungen, bzw. für die Nutzung von
Nachbargrundstücken.

g) Schutz der in Benutzung genommenen öffentlichen
Verkehrsflächen oder anderer Einrichtungen und
Vorleistungen anderer Unternehmer vor Beschädigung
sowie Beseitigung der Schäden oder Übernahme der Kosten
hierfür.

h) Übernahme der Gebühren für die Benutzung von
öffentlichen Verkehrsflächen oder
Nachbargrundstücken.

i) Notwendige Maßnahmen zum Schutz von Dächern, Rinnen,
Fallrohren, Blechen, Fugenbändern, Fußböden, Geländern,
Stahlzargen, Fenstern, Türen, Beschlägen und sonstigen
Bauteilen vor Verunreinigungen und Beschädigungen durch
die Putzarbeiten, einschl. der erforderlichen Stoffe
oder Schutzanstriche für Verblendungen, Gesimse,
Sohlbänke, eloxierte Teile u.ä. sowie die spätere
Beseitigung.

j) Die Kosten für Aufenthalts- und Lagerräume.

k) Das Wiederherstellen der durch die eigenen Arbeiten
beschädigten Grünanlagen (durch Anlieferungen,
Lagerflächen etc.)

l) Das Herstellen von bis zu 0,50 m² grossen mobilen
Musterflächen nach Vorauswahl vorliegender
Farbvorschläge.

Besondere Hinweise

Bei dieser Ausschreibung wird zur Bedingung gemacht,
dass keine Baustoffe verwendet werden, die

a) voll- oder teilhalogenierte
Fluorchlorkohlenwasserstoffe (FCKW, HFCKW) enthalten
oder unter Verwendung dieser Stoffe hergestellt wurden

b) UF  Montageschäume
(Harnstoff-Formaldehyd-Schaumkunststoff) und Baustoffe
deren  Ausgleichskonzentration für Formaldehyd 0,05
ppm (parts per million; 1,0 mg/kg) im  Prüfraum
überschreitet. (Das Prüfverfahren richtet sich nach der
Richtlinie des Ausschusses für Einheitliche Technische
Baubestimmungen (ETB) zur Begrenzung der
Formaldehydemission in die Raumluft bei Verwendung von
Harnstoff-Formaldehydharz Ortschaum)

c) Lösemittelhaltige Farben und Lacke sind zu
vermeiden. Für eine Verwendung im Einzelfall ist die
Zustimmung vom Auftraggeber einzuholen.

Produkt- und Systemvorgaben

Vor Angebotsabgabe sind die Oberflächen der
Fassadenflächen auf die ausgeschriebene Ausführungsart
des Anstrichsystems hin zu prüfen.

Folgende Fabrikate können verwendet werden:

Brillux
Caparaol
Herbol
Sto
oder gleichwertig

Das angebotene Fabrikat ist vor Angebotsabgabe zu
benennen.

Die Farbtöne sind in Absprache mit der Bauleitung
festzulegen. Für farbige Anstrichsysteme, einschl.
deren Putze gelten folgende Farbtonstufen:

hell getönt  entspricht Hellbezugswerten  51 -100

mittel getönt  entspricht Hellbezugswerten  26 -
50

satt getönt  entspricht Hellbezugswerten  25 - 11

Voll- oder  entspricht Hellbezugswerten  0 - 10
Sonderton

Hellgetönte Beschichtungen werden nicht gesondert
vergütet und sind in den Einheitspreis für weisse
Anstriche einzukalkulieren. Die weiteren Abstufungen
werden gesondert vergütet und sind bei Bedarf gesondert
im LV aufgeführt.

Die o. a. Abstufung gilt nicht für Lacke und Lasuren.
Sind Lack- und Lasurarbeiten von Holz- und
Stahlbauteilen im LV enthalten, sind sämtliche
Farbtonstufen in den Einheitspreis einzukalkulieren.
Sie werden nicht gesondert vergütet.

Untergrundprüfung

Die Überprüfung des vorhandenen Untergrundes auf Mängel
oder nicht ausreichenden Vorleistungen hat der AN
unbedingt durchzuführen. Gemäss VOB Teil B, DIN 1961 §
4 Nr. 3 sowie VOB Teil C ist der AN verpflichtet vor
Beginn der Arbeiten die örtl. Bauleitung schriftlich
auf Mängel hinzuweisen. Der AN haftet für alle später
auftretenden Schäden in vollem Umfang, wenn die
Mängelmeldung nicht rechtzeitig schriftlich erfolgt
ist.

Artenschutz an Gebäuden

Vor und während der Durchführung von Gerüst-, Fassaden-
oder Dacharbeiten ist durch den AN zu überprüfen, ob
durch die beabsichtigten und beauftragten Maßnahmen
evtl. gebäudebewohnende Tierarten wie z.B. Mauersegler,
Fledermäuse, Schwalben u.A. gestört oder vertrieben
werden. Die Vorschrift des § 44 Bundesnaturschutzgesetz
ist zu beachten. Bei drohenden Verstößen gegen diese
Vorschrift ist zwingend die weitere Vorgehensweise mit
der Bauleitung des AG bzw. gemeinsam mit dem Amt für
Umwelt und Grün abzustimmen. Soweit die Umsetzung der
Maßnahmen bereits begonnen hat und die drohende
Beeinträchtigung nicht vor Beginn der Maßnahmen
erkennbar war, sind die Arbeiten umgehend bei Erkennen
eines drohenden Verstoßes gegen § 44 BNatSG in dem
entsprechenden Bereich vorübergehend bis zur
abschließenden Klärung der weiteren Vorgehensweise
auszusetzen.

.

*Hinweis*
ZUSÄTZLICHE TECHNISCHE VORSCHRIFTEN  (ZTV)
==========================================

Die Arbeiten werden an bewohnten Häusern ausgeführt,
das bedingt mehrere Teilabschnitte der Ausführung, z.B.
Fertigstellung hausweise.
Sämtl. Arbeiten in einer bewohnten Wohnung müssen
in längstens 1 Tag erledigt werden.
Bodenflächen und angrenzende Bauteile
im Bereich der auszuführenden Arbeiten sind
durch Folien, evtl. Schaltafeln o.ä. zu schützen.

Für Angebot, Lieferung, Ausführung und Abrechnung gelten neben dem Leistungsverzeichnis:
die neuesten DIN-Normen, VDE- und VDI-Richtlinien
die Vorschriften der zuständigen Behörden (z.B. Bauaufsicht, Gewerbeaufsicht, Brandverhütung, TÜV), Berufsgenossenschaften und Versorgungsbetriebe
die Bestimmungen der Gerüstbauordnung

Baustoffe und Bauteile dürfen nicht in Treppenhäusern
und auf Verkehrsflächen gelagert werden.

In den Einheitspreisen sind enthalten:
--------------------------------------
die Schuttabfuhr einschl. Entsorgungsgebühren in allen
Positionen.
die rechtzeitige Benachrichtigung der Wohnungsinhaber
über den beabsichtigten Beginn der Arbeiten
die Rückerstattung der Kosten für Wasser u. Strom,
falls beim Wohnungsinhaber entnommen,
die Verpflichtung des Arbeitnehmers, andere Gebäudeschäden, die bei Ausführung seiner Leistung bekannt
werden, unverzüglich dem zuständigen Bauführer bzw. Be-
standsverwalter zu melden
sämtliche Lieferungen und Leistungen, die zur sachgemäßen Herstellung der Arbeiten erforderlich sind, wie
z.B. Fahrt- u. Transportkosten, Standgebühren u. dergl.
erforderliche Gerüste bis zu einer Höhe der Arbeitsbühne von 2,00 m über Flur und Schutzgerüste gemäß den Un-
fallverhütungs-Vorschriften, soweit kein Arbeitsgerüst
bauseits gestellt wird
die Mitbenutzung der Gerüste ist allen mit Reparaturarbeiten beschäftigten Firmen kostenlos zu gestatten.
das tägliche Säubern der Arbeitsstelle bei Arbeitsschluß. Bauschutt darf grundsätzlich nicht im Gebäude
gelagert werden
das Schützen der Bodenflächen und angrenzenden
Bauteile

Sämtliche Baustoffe und Einbauteile müssen hinsichtlich

ihrer Art und ihrer Verarbeitung den bei Ausführung
aktuellen DIN-Vorschriften und sonstigen anerkannten
bautechnischen Richtlinien entsprechen.
In der Regel sind gütegeschützte Baustoffe und
Einbauteile
zu verwenden. Der Auftraggeber kann einen Gütenachweis
für diese Materialien verlangen. Wenn nicht
gütegeschützte
Baustoffe oder Einbauteile angeboten oder eingebaut
werden,
hat der Auftragnehmer auf seine Kosten den Gütenachweis
zu erbringen.
( CE Kennzeichnung
Der Auftraggeber ist berechtigt, die Verwendung nicht
normengerechter oder ungeeignet erscheinender
Materialien
abzulehnen. Der Auftraggeber ist in begründeten Fällen
berechtigt,
Materialproben zu entnehmen und prüfen zu lassen.

*Hinweis*
BESONDERE TECHNISCHE VORSCHRIFTEN  (BTV)

für Lieferung und Einbau von Kunststoff-Fenstern,
einschl. Ausbau der vorhandenen Fenster.

Für dieses Objekt sollen Profile folgender Hersteller
zur Ausführung kommen.

- inoutic GmbH,
- Kömmerling,
- Brügmann,
- Trocal,
- Wavin,

Abweichungen hiervon sind nur mit unserer Genehmigung
bzw. in Abstimmung mit uns zulässig.

Angebotenes Erzeugnis :
.......................................................
..
  (vom
Bieter  unbedingt anzugeben)

- System Mitteldichtung
-  flächenversetzt

U-Wert Gesamt Fenster:  U < 0,95 W/m²K° (3-fach
Verflasung!)

Weitere Bedingungen zur Herstellung, Lieferung und
Montage von Einfachfenstern aus Kunststoff mit
Isolierverglasung sind:

Die Empfehlungen des Institutes für Fenstertechnik
Rosenheim für die Gütegemeinschaft Kunststoff-Fenster.

Der "Prüf- und Bewertungsstandard der Gütegemeinschaft
für Kunststoff- Fensterprofile" im Qualitätsverband
Kunststofferzeugnisse e.V.

Die Festlegungen des Profilhersteller.

Die Fenster und Türen müssen die Anforderungen der
Energieeinsparverordnung für Gebäude mit normalen
Innentemperaturen erfüllen und die Werte der
Beanspruchungsgruppe "C" erreichen. Diese Werte sind
durch Prüfzeugnisse nachzuweisen.

Nach Auftragserteilung, vor Beginn der Arbeiten in der
Werkstatt sind objektbezogene Detailzeichnungen dem
Auftraggeber zur Genehmigung vorzulegen. Das gilt
insbesondere für Fenster in Dachgauben und für
Fenstererneuerungen im Zusammenhang mit
Fassadenarbeiten.

Die Entwässerung der Flügel- und Blendrahmen muß
verdeckt, ohne Beeinträchtigung der Sichtflächen, durch
die äusseren Kammern geführt werden, ohne Berührung der
Verstärkungskammer. Ausgenommen hiervon sind
Balkontürschwellen, diese sind nach vorn über
Wasserablaufröhrchen zu entwässern. Die Röhrchen sind
mit Entwässerungskappen abzudecken.

Die Befestigung tragender Beschlagteile muß in Stahl
erfolgen.
Die Armierungs- und Konstruktionsprofile aus Stahl sind
durch Feuerverzinken vor Korrosion zu schützen.

Die nicht bündige Rahmenkonstruktion ist mit einem
Wetterschenkel mit Endkappen und durchgehen der
Nippelleiste abzudecken. Balkontürschwellen sind mit
LM-Profilen passend zum System, abzudecken.

VERARBEITUNG

Für die Beurteilung der Verarbeitung gilt RAL-RG 716/1
Abschnitt III, Kunststoff-Fenster Gütesicherung

Schweißwülste sind restlos zu entfernen und sauber
beizuarbeiten, Gehrungsnähte sind auszufräsen.

Beschlagteile müssen DIN 18357 "Beschlagarbeiten"
entsprechen, ausreichend rostgeschützt sein oder aus
nicht rostendem Material bestehen. Es sind nur vom
Profilhersteller empfohlene, verdeckt liegende,
Beschläge mit Eingriffbedienung zu verwenden.

VERGLASUNG

Die Isolierverglasung mit Luftzwischenraum ist
entsprechend den Bedingungen der Glashersteller und
denen des Profilherstellers als Trockenverglasung mit
Dichtungen aus "ATPK" nach DIN 7863 auszuführen.
Zur Verklotzung sind nur weichmacherfreie
Kunststoffklötzchen -keine Holzklötzchen- zu verwenden.

DEMONTAGE DER VORHANDENEN FENSTER

Der Auftragnehmer hat die Fenster, Blenden und
Rolladenanlagen so auszubauen, dass weder die
Fassadenflächen noch die inneren und äusseren Leibungen
beschädigt werden.
Vom Auftragnehmer zu vertretende Mauerwerks- bzw.
Putzschäden, sind fachgerecht und kostenlos zu
beseitigen.

MONTAGE DER NEUEN FENSTER

Die Fenster und Fenstertüranlagen sind DIN- gerecht mit
der erforderlichen Mindestfugenbreite einzubauen.
Die Montage hat mit Hilfe von Trag- und Distanzklötzen
zu erfolgen. Sie sind so anzuordnen, dass die
Wärmedehnung der Fensterprofile nicht behindert wird.
Die Befestigung muß mechanisch ( Rahmendübel,
Winkelbleche, Anschluss- oder Montagezargen usw.)
erfolgen. Schäume und Kleber sowie Nägel sind nicht
zulässig.
Holz- Hilfskeile sind keine Tragklötze und nach der
Befestigung des Rahmens wieder zu entfernen.

ANSCHLUSS UND ABDICHTUNG ZUM BAUKÖRPER

Der Anschluß zum Baukörper ist wind- und regendicht
auszubilden.

Die Fugen zwischen Fenster  und Bauwerk sind durch
einbauen eines entsprechenden Kompribandes abzudichten.

Die Anschlußfugen zwischen Fenster und Bauwerk sind
vollständig mit Mineralwolle bzw. dem Fugenschlauch
Vario FS 2 von Isover (oder gleichwertig) auszufüllen.
Anschließend sind die Fenster und Fenstertüranlagen
vierseitig zu verleisten. Die Verleistung darf erst
nach Abnahme der ausgefüllten
Fugen ausgeführt werden.
Fußleisten und Viertelstäbe im Bereich der Fenstertüren
sind vor dem Einbau der neuen Anlagen auszubauen und im
Zuge der Verleistung wieder anzubringen, ggfs. zu
erneuern.

ÖFFNUNGSMAßE

Die angegebenen Öffnungsmaße sind lichte Weiten,
gemessen zwischen den Leibungen, Oberkante
Außenfensterbank und Unterkante Fenstersturz. Bei
Öffnungen mit Rund oder Segmentbögen sind die größten
lichten Höhen angegeben.
Die Maße sind vor Fertigung örtlich eigenverantwortlich
zu prüfen.

ROLLADENKOMPLETTSYSTEM
----------------------

Für die Ausführung von Rolladen-Komplett-Systemen gilt
nachstehendes:

Der k-Wert der Aufsatzkästen muß mindestens
DIN 4108 Teil 2 entsprechen: k < 1,39 W/ m²K

01 Rolladen-Aufsatzelement aus PVC-Hart
02 Wärmedämmeinlage
03 Gurt und Gurtwickler in Aufputz-Ausführung
04 Rolladenführungsschienen mit Einlauftrichter
05 Kugelgelagerte Rolladenwelle
06 Mini-Rolladenpanzer:
  Stäbe aus PVC-Hart, Hohlkammerprofil nach aussen gewölbt, Farbton hellgrau,
  kettenlose Stabverbindung (Einschiebeprofile), ausziehbar mit Lüftungsschlitzen,
  Arretierung gegen seitliches Verschieben, durch Ma-
  schine,
  Schlußleiste als beschwertes Kunststoff-Profil mit
  verdeckt liegendem Anschlagwinkel.
07 Rolladenpanzer mit Breiten größer als 1,50m müssen
  durch Anordnung zusätzlicher Führungsschienen geteilt werden.

Fenster im Erdgeschoß
Sämtl. Fenster und Türen im Erdgeschoß erhalten einen
einbruchhemenden Beschlag, Favorit KF Sicherheitsstufe
B,
o. gleichw., mit Fehlbedienungssperre und einer unter
die Formolive geschraubten Hebelsperre (statt
abschließbarer Formolive)

  Beschlag - Dreh-Kipp-Flügel
A) Einhand-Dreh-Kipp-Beschlag mit Einstiegsicherung,
nachregulierbarer Schere, Falzband und verstellbarem Ecklager.

B) ab 0,90 m Falzhöhe, mit bandseitigem
Mittelverschluß,

C) ab 1,00 m Falzbreite, mit oberem und unterem
Mittelverschluß.

  Beschlag - Drehflügel
A) Dreh-Flügel-Beschlag mit 3 Einbohrbändern und
Auflaufstütze mit Stellschraube
B) ab 1,00 m Falzbreite zusätzlich mit oberem und
unterem Mittelverschluß.

Beschlag - Dreh-Kipp-Tür
Einhand-Dreh-Kipp-Beschlag mit Schnäpper und äußerem
Anziehgriffgriff, ca. 70 mm.
Balkontürschwellen sind mit LM-Profilen passend zum
System,
abzudecken. Alle Balkontüren sind mit einer
abschliessbaren Formolive auszustatten

Anordnung der Beschläge

Bewegliche Fenster
Siehe Angaben in den Positionen (Reinigungsmöglichkeit
beachten)

Unbewegl. Fenster
kein Beschlag, Verglasung erfolgt im Blendrahmen.

Fenster im Erdgeschoß
Sämtl. Fenster und Türen im Erdgeschoß erhalten einen
einbruchhemmenden Beschlag, Favorit KF Sicherheitsstufe
B, o. gleichw. , mit Fehlbedienungssperre und einer
unter die Formolive geschraubten Hebelsperre (statt
abschließbarer Formolive)

Alle Elemente sind mit Fensterfalzlüftern (z.B. Regel
Air) gem. Herstellerrichtlinie zu versehen. Dies alles
ist in die Einheitspreise einzukalkulieren.

### Bereich 1 Fenster - Wohnungen

#### Abschnitt 1.1 Iso-Fenster - Biefangstr. 94-96 (3 Blöcke)

**1.1.10 2- tlg. Balkontürelement ca. 2100 mm x 2110 mm**
Balkontürelement mit 2 Flügeln gemäß Vorbemerkungen
liefern und montieren.

Ausführung Tür links bzw. Tür rechts der Örtlichkeit
angepasst

Maße: ca. 2100 x 2110 mm (B * H)

Tür: ca. 820 * 2110 mm
Fenster: ca. 1230 * 1240 mm

Beschlag:
Dreh-Kipp Grundsicherheit DIN links
Dreh-Kipp Grundsicherheit DIN rechts

Farbe: weiß

Dichtung: grau

Verglasung; Wärmeschutzglas 3-fach, Ug 0,60,
4/14/4/14/4 Alu silber

Beschlag:

Tür:
Dreh-Kipp Grundsicherheit DIN links bzw. DIN rechts -
der Örtlichkeit angepasst

Seitenteil:
Feststehend

Incl.

Rahmenverbreiterung 84/25 weiß
Ausbau und Entsorgung
Montage Fenster
Ausschäumen
Dübel
Deckleisten
Falzlüfter
Schnäpper
Kopplung aufrecht
Menge: 18,000 St

**1.1.20 2- flg. Fensterelement ca. 1830 mm x 1240 mm**
2 flg. Fensterelement gemäß Vorbemerkungen liefern und
montieren. Ausführung jeweils mit Dreh-/Kipp-Beschlag

Maße: ca. 1830 * 1240 mm (B * H)

Fenster: je Flg. ca. 890 * 1240 mm

Beschlag:
Dreh-Kipp Grundsicherheit DIN links
Dreh-Kipp Grundsicherheit DIN rechts

Farbe: weiß

Dichtung: grau

Verglasung; Wärmeschutzglas 3-fach, Ug 0,60,
4/14/4/14/4 Alu silber

Incl.

Rahmenverbreiterung 84/25 weiß
Ausbau und Entsorgung
Montage Fenster
Ausschäumen
Dübel / Dübellöcher
Deckleisten
Falzlüfter
Menge: 18,000 St

**1.1.30 1- flg. Fensterelement ca. 1230 mm x 1265 mm**
1 flg. Fensterelement gemäß Vorbemerkungen liefern und
montieren. Ausführung jeweils mit Dreh-/Kipp-Beschlag

Maße: ca. 1230 * 1265 mm (B * H)

Beschlag:
Dreh-Kipp Grundsicherheit DIN links bzw. DIN rechts
nach Örtlichkeit

Farbe: weiß

Dichtung: grau

Verglasung; Wärmeschutzglas 3-fach, Ug 0,60,
4/14/4/14/4 Alu silber

Incl.

Rahmenverbreiterung 84/25 weiß
Ausbau und Entsorgung
Montage Fenster
Ausschäumen
Dübel / Dübellöcher
Deckleisten
Falzlüfter
Menge: 3,000 St

**1.1.40 1- flg. Fensterelement ca. 1410 mm x 1265 mm**
1 flg. Fensterelement gemäß Vorbemerkungen liefern und
montieren. Ausführung jeweils mit Dreh-/Kipp-Beschlag

Maße: ca. 1410 * 1265 mm (B * H)

Beschlag:
Dreh-Kipp Grundsicherheit DIN links bzw. DIN rechts
nach Örtlichkeit

Farbe: weiß

Dichtung: grau

Verglasung; Wärmeschutzglas 3-fach, Ug 0,60,
4/14/4/14/4 Alu silber

Incl.

Rahmenverbreiterung 84/25 weiß
Ausbau und Entsorgung
Montage Fenster
Ausschäumen
Dübel / Dübellöcher
Deckleisten
Falzlüfter
Menge: 15,000 St

**1.1.50 1- flg. Fensterelement ca. 930 mm x 1060 mm**
1 flg. Fensterelement gemäß Vorbemerkungen liefern und
montieren. Ausführung jeweils mit Dreh-/Kipp-Beschlag

Maße: ca. 930 * 1060 mm (B * H)

Beschlag:
Dreh-Kipp Grundsicherheit DIN links bzw. DIN rechts
nach Örtlichkeit

Farbe: weiß

Dichtung: grau

Verglasung; Wärmeschutzglas 3-fach, Ug 0,60,
4/14/4/14/4 Alu silber

Incl.

Rahmenverbreiterung 84/25 weiß
Ausbau und Entsorgung
Montage Fenster
Ausschäumen
Dübel / Dübellöcher
Deckleisten
Falzlüfter
Menge: 36,000 St

**1.1.60 1- flg. Fensterelement ca. 930 mm x 1060 mm Ornament**
Wie vor, jedoch mit Ornamentverglasung 504 außen 4mm
Menge: 18,000 St

**1.1.70 1- flg. Fensterelement ca. 750 mm x 1060 mm Ornament**
1 flg. Fensterelement gemäß Vorbemerkungen liefern und
montieren. Ausführung jeweils mit Dreh-/Kipp-Beschlag

Maße: ca. 750 mm * 1060 mm (B * H)

Beschlag:
Dreh-Kipp Grundsicherheit DIN links bzw. DIN rechts
nach Örtlichkeit

Farbe: weiß

Dichtung: grau

Verglasung; Wärmeschutzglas 3-fach, Ug 0,60,
4/14/4/14/4 Alu silber

Ornament 504 außen 4mm

Incl.

Rahmenverbreiterung 84/25 weiß
Ausbau und Entsorgung
Montage Fenster
Ausschäumen
Dübel / Dübellöcher
Deckleisten
Falzlüfter
Menge: 18,000 St

#### Abschnitt 1.2 Iso-Fenster - Hegerfeldstr. 116-118 (2 Blöcke)

**1.2.10 2- tlg. Balkontürelement ca. 2100 mm x 2110 mm**
Balkontürelement mit 2 Flügeln gemäß Vorbemerkungen
liefern und montieren.

Ausführung Tür links bzw. Tür rechts der Örtlichkeit
angepasst

Maße: ca. 2100 x 2110 mm (B * H)

Tür: ca. 820 * 2110 mm
Fenster: ca. 1230 * 1240 mm

Beschlag:
Dreh-Kipp Grundsicherheit DIN links
Dreh-Kipp Grundsicherheit DIN rechts

Farbe: weiß

Dichtung: grau

Verglasung; Wärmeschutzglas 3-fach, Ug 0,60,
4/14/4/14/4 Alu silber

Beschlag:

Tür:
Dreh-Kipp Grundsicherheit DIN links bzw. DIN rechts -
der Örtlichkeit angepasst

Seitenteil:
Feststehend

Incl.

Rahmenverbreiterung 84/25 weiß
Ausbau und Entsorgung
Montage Fenster
Ausschäumen
Dübel
Deckleisten
Falzlüfter
Schnäpper
Kopplung aufrecht
Menge: 12,000 St

**1.2.20 2- flg. Fensterelement ca. 1830 mm x 1240 mm**
2 flg. Fensterelement gemäß Vorbemerkungen liefern und
montieren. Ausführung jeweils mit Dreh-/Kipp-Beschlag

Maße: ca. 1830 * 1240 mm (B * H)

Fenster: je Flg. ca. 890 * 1250 mm

Beschlag:
Dreh-Kipp Grundsicherheit DIN links
Dreh-Kipp Grundsicherheit DIN rechts

Farbe: weiß

Dichtung: grau

Verglasung; Wärmeschutzglas 3-fach, Ug 0,60,
4/14/4/14/4 Alu silber

Incl.

Rahmenverbreiterung 84/25 weiß
Ausbau und Entsorgung
Montage Fenster
Ausschäumen
Dübel / Dübellöcher
Deckleisten
Falzlüfter
Menge: 12,000 St

**1.2.30 1- flg. Fensterelement ca. 1230 mm x 1265 mm**
1 flg. Fensterelement gemäß Vorbemerkungen liefern und
montieren. Ausführung jeweils mit Dreh-/Kipp-Beschlag

Maße: ca. 1230 * 1265 mm (B * H)

Beschlag:
Dreh-Kipp Grundsicherheit DIN links bzw. DIN rechts
nach Örtlichkeit

Farbe: weiß

Dichtung: grau

Verglasung; Wärmeschutzglas 3-fach, Ug 0,60,
4/14/4/14/4 Alu silber

Incl.

Rahmenverbreiterung 84/25 weiß
Ausbau und Entsorgung
Montage Fenster
Ausschäumen
Dübel / Dübellöcher
Deckleisten
Falzlüfter
Menge: 2,000 St

**1.2.40 1- flg. Fensterelement ca. 1410 mm x 1265 mm**
1 flg. Fensterelement gemäß Vorbemerkungen liefern und
montieren. Ausführung jeweils mit Dreh-/Kipp-Beschlag

Maße: ca. 1410 * 1265 mm (B * H)

Beschlag:
Dreh-Kipp Grundsicherheit DIN links bzw. DIN rechts
nach Örtlichkeit

Farbe: weiß

Dichtung: grau

Verglasung; Wärmeschutzglas 3-fach, Ug 0,60,
4/14/4/14/4 Alu silber

Incl.

Rahmenverbreiterung 84/25 weiß
Ausbau und Entsorgung
Montage Fenster
Ausschäumen
Dübel / Dübellöcher
Deckleisten
Falzlüfter
Menge: 10,000 St

**1.2.50 1- teiliges Fensterelement ca. 930 mm x 1060 mm**
1 flg. Fensterelement gemäß Vorbemerkungen liefern und
montieren. Ausführung jeweils mit Dreh-/Kipp-Beschlag

Maße: ca. 930 mm * 1060 mm (B * H)

Beschlag:
Dreh-Kipp Grundsicherheit DIN links bzw. DIN rechts
nach Örtlichkeit

Farbe: weiß

Dichtung: grau

Verglasung; Wärmeschutzglas 3-fach, Ug 0,60,
4/14/4/14/4 Alu silber

Incl.

Rahmenverbreiterung 84/25 weiß
Ausbau und Entsorgung
Montage Fenster
Ausschäumen
Dübel / Dübellöcher
Deckleisten
Falzlüfter
Menge: 24,000 St

**1.2.60 1- teiliges Fensterelement ca. 930 mm x 1060 mm Ornament**
Wie vor, jedoch mit Ornamentverglasung 504 außen 4mm
Menge: 12,000 St

**1.2.70 1- teiliges Fensterelement ca. 750 mm x 1060 mm Ornament**
1 flg. Fensterelement gemäß Vorbemerkungen liefern und
montieren. Ausführung jeweils mit Dreh-/Kipp-Beschlag

Maße: ca. 750 mm * 1060 mm (B * H)

Beschlag:
Dreh-Kipp Grundsicherheit DIN links bzw. DIN rechts
nach Örtlichkeit

Farbe: weiß

Dichtung: grau

Verglasung; Wärmeschutzglas 3-fach, Ug 0,60,
4/14/4/14/4 Alu silber

Ornament 504 außen 4mm

Incl.

Rahmenverbreiterung 84/25 weiß
Ausbau und Entsorgung
Montage Fenster
Ausschäumen
Dübel / Dübellöcher
Deckleisten
Falzlüfter
Menge: 12,000 St

#### Abschnitt 1.3 Iso-Fenster - Hergerfeldstr. 120-122 (2 Blöcke)

**1.3.10 2- tlg. Balkontürelement ca. 2100 mm x 2150 mm**
Balkontürelement mit 2 Flügeln gemäß Vorbemerkungen
liefern und montieren.

Ausführung Tür links bzw. Tür rechts der Örtlichkeit
angepasst

Maße: ca. 2100 mm x 2110 mm (B * H)

Tür: ca. 820 * 2110 mm
Fenster: ca. 1230 * 1240 mm

Beschlag:
Dreh-Kipp Grundsicherheit DIN links
Dreh-Kipp Grundsicherheit DIN rechts

Farbe: weiß

Dichtung: grau

Verglasung; Wärmeschutzglas 3-fach, Ug 0,60,
4/14/4/14/4 Alu silber

Beschlag:

Tür:
Dreh-Kipp Grundsicherheit DIN links bzw. DIN rechts -
der Örtlichkeit angepasst

Seitenteil:
Feststehend

Incl.

Rahmenverbreiterung 84/25 weiß
Ausbau und Entsorgung
Montage Fenster
Ausschäumen
Dübel
Deckleisten
Falzlüfter
Schnäpper
Kopplung aufrecht
Menge: 12,000 St

**1.3.20 2- flg. Fensterelement ca. 1830 mm x 1240 mm**
2 flg. Fensterelement gemäß Vorbemerkungen liefern und
montieren. Ausführung jeweils mit Dreh-/Kipp-Beschlag

Maße: ca. 1830 mm * 1240 mm (B * H)

Fenster: je Flg. ca. 890 * 1240 mm

Beschlag:
Dreh-Kipp Grundsicherheit DIN links
Dreh-Kipp Grundsicherheit DIN rechts

Farbe: weiß

Dichtung: grau

Verglasung; Wärmeschutzglas 3-fach, Ug 0,60,
4/14/4/14/4 Alu silber

Incl.

Rahmenverbreiterung 84/25 weiß
Ausbau und Entsorgung
Montage Fenster
Ausschäumen
Dübel / Dübellöcher
Deckleisten
Falzlüfter
Menge: 12,000 St

**1.3.30 1- flg. Fensterelement ca. 1230 mm x 1240 mm**
1 flg. Fensterelement gemäß Vorbemerkungen liefern und
montieren. Ausführung jeweils mit Dreh-/Kipp-Beschlag

Maße: ca. 1230 mm * 1240 mm (B * H)

Beschlag:
Dreh-Kipp Grundsicherheit DIN links bzw. DIN rechts
nach Örtlichkeit

Farbe: weiß

Dichtung: grau

Verglasung; Wärmeschutzglas 3-fach, Ug 0,60,
4/14/4/14/4 Alu silber

Incl.

Rahmenverbreiterung 84/25 weiß
Ausbau und Entsorgung
Montage Fenster
Ausschäumen
Dübel / Dübellöcher
Deckleisten
Falzlüfter
Menge: 2,000 St

**1.3.40 1- flg. Fensterelement ca. 1410 mm x 1265 mm**
1 flg. Fensterelement gemäß Vorbemerkungen liefern und
montieren. Ausführung jeweils mit Dreh-/Kipp-Beschlag

Maße: ca. 1410 mm* 1265 mm (B * H)

Beschlag:
Dreh-Kipp Grundsicherheit DIN links bzw. DIN rechts
nach Örtlichkeit

Farbe: weiß

Dichtung: grau

Verglasung; Wärmeschutzglas 3-fach, Ug 0,60,
4/14/4/14/4 Alu silber

Incl.

Rahmenverbreiterung 84/25 weiß
Ausbau und Entsorgung
Montage Fenster
Ausschäumen
Dübel / Dübellöcher
Deckleisten
Falzlüfter
Menge: 10,000 St

**1.3.50 1- teiliges Fensterelement ca. 930 mm x 1060 mm**
1 flg. Fensterelement gemäß Vorbemerkungen liefern und
montieren. Ausführung jeweils mit Dreh-/Kipp-Beschlag

Maße: ca. 930 mm * 1060 mm (B * H)

Beschlag:
Dreh-Kipp Grundsicherheit DIN links bzw. DIN rechts
nach Örtlichkeit

Farbe: weiß

Dichtung: grau

Verglasung; Wärmeschutzglas 3-fach, Ug 0,60,
4/14/4/14/4 Alu silber

Ornament 504 außen 4mm

Incl.

Rahmenverbreiterung 84/25 weiß
Ausbau und Entsorgung
Montage Fenster
Ausschäumen
Dübel / Dübellöcher
Deckleisten
Falzlüfter
Menge: 24,000 St

**1.3.60 1- teiliges Fensterelement ca. 930 mm x 1060 mm Ornament**
Wie vor, jedoch mit Ornamentverglasung 504 außen 4mm
Menge: 12,000 St

**1.3.70 1- teiliges Fensterelement ca. 750 mm x 1060 mm Ornament**
1 flg. Fensterelement gemäß Vorbemerkungen liefern und
montieren. Ausführung jeweils mit Dreh-/Kipp-Beschlag

Maße: ca. 750 * 1060 mm (B * H)

Beschlag:
Dreh-Kipp Grundsicherheit DIN links bzw. DIN rechts
nach Örtlichkeit

Farbe: weiß

Dichtung: grau

Verglasung; Wärmeschutzglas 3-fach, Ug 0,60,
4/14/4/14/4 Alu silber

Ornament 504 außen 4mm

Incl.

Rahmenverbreiterung 84/25 weiß
Ausbau und Entsorgung
Montage Fenster
Ausschäumen
Dübel / Dübellöcher
Deckleisten
Falzlüfter
Menge: 12,000 St

USt %: 19,00

## Zusätzlicher Text
Aufmaß

Maßgebend für die Abrechnung ist das nach Fertigstellung aller Arbeiten
gemeinsam
mit Ihnen und unserer Bauleitung zu nehmende Aufmaß.

## Zusätzlicher Text
Leistung

Die Wohnungsgesellschaften behalten sich das Recht vor, einzelne
Positionen aus dem Auftragsumfang herauszunehmen, ohne daß hierfür
Kosten geltend gemacht werden können oder eine Änderung des
Einheitspreise anderer Positionen erfolgt.

Der Arbeitsumfang bestimmt sich ausschließlich nach dem Text unserer
Bestellung und etwaigen schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.
